# Reabilitação energética de edifício através da colocação

- Propriedade do ficheiro: CYPE INGENIEROS, S.A.
- Formato: FIEBDC-3/2002
- Moeda: EUR
- Custos indirectos: 3.00 %
- IVA: 23.00 %

## Z Reabilitação energética

### ZC Aquecimento, climatização e A.Q.S.

#### ZCH Salamandras

**ZCH040** Ud Reabilitação energética de edifício através da colocação, em substituição de equipamento existente, de salamandra a lenha, potência térmica nominal 7,5 kW, rendimento 75%, volume de aquecimento, calculado com um requisito de 40 W/m³, 200 m³, revestimento de aço cor inoxidável, ventilação por convecção natural.
Reabilitação energética de edifício através da colocação, em substituição de equipamento existente, de salamandra a lenha, potência térmica nominal 7,5 kW, rendimento 75%, volume de aquecimento, calculado com um requisito de 40 W/m³, 200 m³, revestimento de aço cor inoxidável, ventilação por convecção natural, composta de queimador de ferro fundido, cristal cerâmico resistente a 800°C, gaveta de cinzas, ar primário e ar secundário reguláveis manualmente e sacode-grelha de accionamento exterior. Incluindo acessórios de ligação à conduta de evacuação dos produtos da combustão, sem incluir essa conduta. Totalmente montado e ligado.
Inclui: Implantação da salamandra. Disposição dos elementos. Montagem da salamandra e respectivos acessórios. Ligação à conduta de evacuação.
Critério de medição de projecto: Número de unidades previstas, segundo documentação gráfica de Projecto.
Critério de medição de obra: Medir-se-á o número de unidades realmente executadas segundo especificações de Projecto.

| Código | Un | Descrição | Rendimento | Preço | Importância |
|---|---|---|---|---|---|
| mt38arc040da | Ud | Salamandra a lenha, potência térmica nominal 7,5 kW, rendimento 75%, volume de aquecimento, calculado com um requisito de 40 W/m³, 200 m³, revestimento de aço cor inoxidável, ventilação por convecção natural, composta de queimador de ferro fundido, cristal cerâmico resistente a 800°C, gaveta de cinzas, ar primário e ar secundário reguláveis manualmente e sacode-grelha de accionamento exterior, segundo EN 13240. (material) | 1.000 | 1413.75 | 1413.75 |
| mt38arc600b | Ud | Colocação em funcionamento e formação no manuseamento de salamandra a lenha. (material) | 1.000 | 60.00 | 60.00 |
| mo004 | h | Oficial de 1ª instalador de aquecimento. (mão de obra) | 1.071 | 17.77 | 19.03 |
| mo103 | h | Ajudante de instalador de aquecimento. (mão de obra) | 1.071 | 16.79 | 17.98 |
| % | % | Custos directos complementares | 2 % | 1510.76 | 30.22 |
|  |  | Custos directos |  |  | 1540.98 |
